# Muster-Leistungsbeschreibung
Leistungsbeschreibung (GAEB 90, DA81)
Währung: EUR

## SC Floor 01
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

*Hinweis*
Technische Vorbemerkungen VOB

Vor dem Beginn der Arbeiten sind die Oberflächen und
der Untergrund vom Auftragnehmer nach VOB auf ihre
Eignungen zu prüfen (angelehnt an die DIN 18353
Estricharbeiten).

Mängel, die die eigene Leistung beeinträchtigen
können, sind zu beanstanden (siehe VOB Teil B, § 4,
Ziff.3). Die einschlägigen DIN-Normen, die
gesetzlichen Vorschriften, die Remmers
Verarbeitungsrichtlinien sowie die Merkblätter und
Richtlinien des BEB Bundesverband Estrich und Beläge
e.V., Industriestr. 19, 53842 Troisdorf (siehe Anlage
4.1.), der Arbeitsgemeinschaft  Industriebau e.V.
(AGI). Geschäftsstelle TU Braunschweig, Institut für
Industriebau  und des Deutschen Betonvereins sind zu
beachten.

Während der Verarbeitungs- und Reaktionszeit werden je
nach Produkt mehr oder weniger intensive Geruchsstoffe
an die Raumluft abgegeben. Für eine gute Be- und
Entlüftung ist deshalb zu sorgen. Geruchsempfindliche
Stoffe, insbesondere Lebensmittel, müssen ausgelagert
werden. Sicherheitsdatenblätter gem. 91/155 EWG sind
zu beachten.

**00001.0001 Untergrunduntersuchung und -prüfung**
Untergrund Prüfung und Dokumentation gemäß gültigen
Regelwerken.
Einheit: m2

**00001.0002 Vorbehandlung mit geeigneten Mitteln, vorzugsw. mittels Strahlen**
Untergrundvorbehandlung mit geeigneten
Mitteln, vorzugsweise mittels
Stahlkugelstrahlverfahren, zur Erzielung
eines tragfähigen, sauberen und
tragfähigen Untergrundes, frei von
haftungsmindernden Schichten.
Einheit: m2

**00001.0003 Grundierung mit grober Abstreuung Quarz 07/12 - Epoxy ST 100**
Liefern und Herstellen einer Grundierung des
vorbereiteten Untergrundes mit einem nonylphenol-,
lösemittel- und weichmacherfreien
2-K EP-Bindemittel.

Oberfläche bei Überschreitung der Wartezeit leicht
abstreuen mit Quarz 07/12 DF, ca. 1 - 2kg/m².

gewählte Produkte oder gleichwertig:
Remmers Epoxy ST 100 / Remmers Quarz 07/12 DF

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
mind. 0,30 -0,50 kg/m² Remmers Epoxy ST 100 <1160>
(je nach Saugfähigkeit/Porosität des Untergrundes)
Absandung:
mind. 1,00 - 2,00 kg/m² Remmers Quarz 07/12 DF <4407>
Einheit: m2

**00001.0004 Kunstharzestrich Epoxy ST 100 / Selectmix RMS MV - 1:12,5**
Kunstharzgebundener Mörtel bestehend aus einem
2-K EP-Bindemittel und Quarzsandsieblinie im
Mischungsverhältnis ca. 1:12,5 GT.

gewähltes Produkt oder gleichwertig:
Remmers Epoxy ST 100 / Remmers  SelectMix RMS

Farbton: transparent

Produktkenndaten:
Komp. A, Komp. B, Mischung,
Dichte (25 °C): 1,16 g/cm³, 1,03 g/cm³, 1,11 g/cm³,
Viskosität (25 °C): 950 mPa·s, 220 mPa·s, 680
mPa·s,
Druckfestigkeit: 50 N/mm²*
Biegezugfestigkeit: 20 N/mm²
* Epoxydharzmörtel 1:10 Mörtel mit Normsand

Die genannten Werte stellen typische
Produkteigenschaften dar und sind nicht als
verbindliche Produktspezifikationen zu verstehen.

Verbrauch:
Verbrauch für einen 9 mm Estrichbelag:
mind 1,8 kg/m² Remmers Epoxy ST 100  <1160>
ca. 18,0 kg/m² Remmers Selectmix RMS <6752>
Anteilige Zugabe zum Bindemittel:
ca. 1,8 kg Remmers ADD Mix 01<6278>
(~10 % ADD Mix 01 je kg Füllstoff))
Einheit: m2

**00001.0005 Porenverschluss von KH-Estrichen mit Epoxy ST 100**
Liefern und Herstellen eines Porenverschlusses
bei offenporigen Kunstharzestrichen mit einem
einem transparenten, lösemittel- und
weichmacherfreien 2-K EP- Bindemittel,
Das Epoxyharz wird hierfür auf der Baustelle mithilfe
des Stellmittels Remmers WHG TX thixotropiert und
auf dem klebfrei trockenen Epoxy-Estrich verteilt.

gewählte Produkte oder gleichwertig:
Remmers Epoxy ST 100, Remmers WHG TX

Verbrauch:
mind. 0,15 - 0,3 kg/m²  Remmers Epoxy ST 100<1160>
anteilige Zugabe von 1,5-2,0 % WHG TX <1221>
Einheit: m2
